# ARV WW AM Werder 2026
Angebotsaufforderung (GAEB 90, DA83)
Währung: EUR
Auftraggeber: Autobahn GmbH des Bundes

## ARV Wegweisende Beschilderung_AM Werder
Datum: 19.05.26

### Abschnitt 00 Verkehrssicherung

#### Unterabschnitt 00.00 Verkehrssicherung an Arbeitsstellen

**00.00.0001 Verk.sich. kürzerer Dauer durchf.*stat. Arbeitsst. bei Tageslicht**
StL-Nr. 22110513590100100
Verkehrssicherung an Arbeitsstellen von kürzerer Dauer
betriebsfertig aufbauen, vorhalten, warten, instand
setzen, betreiben und abbauen. Vorübergehende Verkehrssicherungsmaßnahmen durchführen.
Nach RSA, Regelplan 'DIII/4'
Für stationäre Arbeitsstelle.
Bei Tageslicht.
Menge: 2,000 St
Zuordnung: 105

**00.00.0002 Verk.sich. kürzerer Dauer durchf.*stat. Arbeitsst. bei Tageslicht**
StL-Nr. 22110513590100100
Verkehrssicherung an Arbeitsstellen von kürzerer Dauer
betriebsfertig aufbauen, vorhalten, warten, instand
setzen, betreiben und abbauen. Vorübergehende Verkehrssicherungsmaßnahmen durchführen.
Nach RSA, Regelplan 'DIII/3'
Für stationäre Arbeitsstelle.
Bei Tageslicht.
Menge: 2,000 St
Zuordnung: 105

**00.00.0003 Verk.sich. kürzerer Dauer durchf.*stat. Arbeitsst. bei Tageslicht**
StL-Nr. 22110513590100100
Verkehrssicherung an Arbeitsstellen von kürzerer Dauer
betriebsfertig aufbauen, vorhalten, warten, instand
setzen, betreiben und abbauen. Vorübergehende Verkehrssicherungsmaßnahmen durchführen.
Nach RSA, Regelplan 'DIII/2'
Für stationäre Arbeitsstelle.
Bei Tageslicht.
Menge: 2,000 St
Zuordnung: 105

**00.00.0004 Verk.sich. kürzerer Dauer durchf.*stat. Arbeitsst. bei Tageslicht**
StL-Nr. 22110513590100100
Verkehrssicherung an Arbeitsstellen von kürzerer Dauer
betriebsfertig aufbauen, vorhalten, warten, instand
setzen, betreiben und abbauen. Vorübergehende Verkehrssicherungsmaßnahmen durchführen.
Nach RSA, Regelplan 'DIII/1l'
Für stationäre Arbeitsstelle.
Bei Tageslicht.
Menge: 2,000 St
Zuordnung: 105

**00.00.0005 Verk.sich. kürzerer Dauer durchf.*stat. Arbeitsst. bei Tageslicht**
StL-Nr. 22110513590100100
Verkehrssicherung an Arbeitsstellen von kürzerer Dauer
betriebsfertig aufbauen, vorhalten, warten, instand
setzen, betreiben und abbauen. Vorübergehende Verkehrssicherungsmaßnahmen durchführen.
Nach RSA, Regelplan 'DIII/1r'
Für stationäre Arbeitsstelle.
Bei Tageslicht.
Menge: 10,000 St
Zuordnung: 105

**00.00.0006 Verk.sich. kürzerer Dauer durchf.*stat. Arbeitsst. bei Tageslicht**
StL-Nr. 22110513590100100
Verkehrssicherung an Arbeitsstellen von kürzerer Dauer
betriebsfertig aufbauen, vorhalten, warten, instand
setzen, betreiben und abbauen. Vorübergehende Verkehrssicherungsmaßnahmen durchführen.
Nach RSA, Regelplan 'CII'
Für stationäre Arbeitsstelle.
Bei Tageslicht.
Menge: 2,000 St
Zuordnung: 105

**00.00.0007 Verk.sich. kürzerer Dauer durchf. VZ-Plan des AG*stat. Arbeitsst. bei Tageslicht**
StL-Nr. 22110513501100100
Verkehrssicherung an Arbeitsstellen von kürzerer Dauer
betriebsfertig aufbauen, vorhalten, warten, instand
setzen, betreiben und abbauen. Vorübergehende Verkehrssicherungsmaßnahmen durchführen.
Nach Verkehrszeichenplan des AG.
Für stationäre Arbeitsstelle.
Bei Tageslicht.
Menge: 2,000 St
Zuordnung: 105

**00.00.0008 Baustelle einrichten Dies.LV-Abschn.*Zufahrt vorh.**
Arbeiten in vorh. Verkehrssicherung.
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 St

**00.00.0009 Baustelle räumen Dies. LV-Abschn.**
Arbeiten in vorh. Verkehrssicherung.
Baustelle von allen Geräten, Anlagen, Einrichtungen und
dgl. räumen. Benutzte Flächen und Wege entsprechend dem
ursprünglichen Zustand herrichten. Soweit nicht für
bestimmte Leistungen für das Räumen der Baustelle gesonderte Positionen im Leistungsverzeichnis enthalten
sind, gilt die Pauschale
für alle Leistungen dieses Abschnittes des Leistungsverzeichnisses.
Menge: 1,000 St

**00.00.0010 Einsatz mobiler Hubsteiger**
Mobilen Hubsteiger zur Montage/Demntage von Wegweisern
anfahren, vorhalten, unterhalten, mehrmals umsetzen und
abfahren. Auswahl des Hubsteigers entsprechend den
geometrischen sowie den sicherheits- und
gesundheitsschutztechnischen Erfordernissen.
Einschließlich dem erforderlichen Bedienpersonal.
Einsatzdauer je Tag: 8 Stunden.
Menge: 1,000 St

### Abschnitt 01 Erd- und Landschaftsbauarbeiten

#### Unterabschnitt 01.00 Erdbauarbeiten

**01.00.0001 Suchgraben herstellen Tiefe bis 1,25 m*nur Handschacht. Aufbruch gesond.*Boden einb.u.v.**
StL-Nr. 221108911011101
Suchgraben nach Unterlagen des AG einschließlich Handschachtung herstellen. Aushub zur Wiederverwendung
seitlich lagern. Beschreibung der Homogenbereiche nach
Unterlagen des AG. Abgerechnet wird nach Abtragsprofilen.
Grabentiefe bis 1,25 m.
Nur Handschachtung.
Straßenaufbruch wird gesondert vergütet.
Seitlich gelagerten Boden einbauen und verdichten.
Menge: 1,000 m3
Zuordnung: 108

**01.00.0002 Bankett profilgerecht herstellen Stoff Unterl. AG*Breite U.AG DPR 100**
StL-Nr. 216112907459919
Bankett profilgerecht herstellen. Erschwernisse durch
Einbauten, Schächte und Straßenabläufe werden gesondert
vergütet.
Baustoff nach Unterlagen des AG.
Einbaubreite nach Unterlagen des AG.
Querneigung 'ist der Örtlichkeit anzupassen'
Einbau 'Einbaudicke im Mittel 0,20 m'
Verdichtungsgrad DPR mindestens 100 v. H.
Saatgut 'Regelsaatgutmischung 7.2.1'
Menge: 1,000 m3
Zuordnung: 112

#### Unterabschnitt 01.01 Landschaftsbauarbeiten

**01.01.0001 Strauchbestand roden*verfüll/Boden AG Wst.Verw.AN*S.Abr. Verw. AN**
StL-Nr. 221106009901101
Strauchbestand und sonstiger Aufwuchs bis 0,10 m Stammdurchmesser, in 1,00 m Höhe über dem Erdboden gemessen,
mit Wurzelwerk roden. Abgerechnet wird die Fläche der
größten Ausdehnung des Strauchwerks.
Mittlere Höhe '1 m '
Wurzellöcher mit geeignetem Boden verfüllen. Boden profilgerecht lösen.
Wurzelstöcke nach Wahl des AN verwerten.
Schlagabraum nach Wahl des AN verwerten.
Menge: 1,000 m2
Zuordnung: 106

**01.01.0002 Lichtraumprofilschnitt durchführen 4,5m ü. Fahrbahn*1,25 m Abstand Wundbehandlung*Schnittg. Verw.AN**
StL-Nr. 2211077321311
Lichtraumprofilschnitt durchführen. Äste erforderlichenfalls auf Zugast einkürzen oder auf Astring
absägen. Abgerechnet wird nach Stück Baum.
Höhe des lichten Raumes = 4,50 m über Fahrbahn.
Breite des seitlichen Sicherheitsraumes gemessen von
der Fahrbahnrandmarkierung = 1,25 m.
Schnittflächen über 3 bis 10 cm Durchmesser vollflächig
mit Wundbehandlungsstoff versehen. Bei Schnittflächen
über 10 cm Durchmesser Wundbehandlungsstoff nur auf den
Wundrand und das angrenzende Splintholz (ca. 2 cm) auftragen.
Schnittgut nach Wahl des AN verwerten.
Menge: 1,000 St
Zuordnung: 107

### Abschnitt 02 Betonbau

#### Unterabschnitt 02.00 Fundament dimensionieren und liefern

**02.00.0001 Fundement dimensionieren**
Fundament für Wegweiser neben der FB gemäß IVZ-Norm
2007 dimensionieren, einschließlich
Standortbesichtigung.
Bemessung der Fundamente gemäß IVZ-Norm 2007.
Statischer Nachweis ist nach Erfordernis zu erbringen.
Standort nach Abstimmung mit dem AG
festlegen/ausmessen.
Homogenbereich gemäß Baubeschreibung.
Menge: 2,000 St

**02.00.0002 Betonfertigteile liefern*FT:Stahlbeton C30/37*XF2, XC4, XD1**
Bewehrte Betonfertigteile entsprechend statischen und
konstruktiven Erfordernissen nach Unterlagen des AG
herstellen und liefern.
Bauteil 'gemäß IVZ-Norm 2007: Fertigteilfundament mit
integrierten Fundamentkorb (L x B x H) 40 x 40 x 80
[cm]'
Fertigteile aus Stahlbeton.
Druckfestigkeitsklasse C30/37.
Expositionsklasse XF2, XC4 und XD1.
Zusätzliche Anforderungen 'Die integrierten
Ankerstangen des
Fertigteilfundamentes sind feuerverzinkt'
Menge: 2,000 St
Zuordnung: 118

#### Unterabschnitt 02.01 Fundament herstellen, setzen

**02.01.0001 Betonfertigteile einbauen*FT:Stahlbeton C30/37*XF2, XC4, XD1**
StL-Nr. 22111851891329000
Bewehrte Betonfertigteile entsprechend statischen und
konstruktiven Erfordernissen nach Unterlagen des AG
herstellen und einbauen.
Bauteil 'gemäß IVZ-Norm 2007: Fertigteilfundament mit
integrierten Fundamentkorb (L x B x H) 40 x 40 x 80
[cm]'
Fertigteile aus Stahlbeton.
Druckfestigkeitsklasse C30/37.
Expositionsklasse XF2, XC4 und XD1.
Zusätzliche Anforderungen 'Die integrierten
Ankerstangen des
Fertigteilfundamentes sind feuerverzinkt'
Menge: 1,000 St
Zuordnung: 118

**02.01.0002 Bew. Beton einschl. Schalung herst. Fundament*Stahlbeton C30/37*XF2, XC4, XD1**
StL-Nr. 22111831311460000
Bewehrten Beton einschließlich Schalung nach Unterlagen
des AG herstellen. Schalung vorhalten und beseitigen.
Bewehrung und Traggerüst der Bemessungsklasse B werden
gesondert vergütet.
Bauteil = Fundament.
Art der Verwendung = Stahlbeton.
Druckfestigkeitsklasse C30/37.
Expositionsklasse XF2, XC4 und XD1.
Menge: 1,000 m3
Zuordnung: 118

**02.01.0003 Bew. Beton einschl. Schalung an vorh. Fundament anpassen Fundament*Stahlbeton C30/37*XF2, XC4, XD1**
Bewehrten Beton einschließlich Schalung nach Unterlagen
des AG an vorh. Fundament anpassen. Schalung vorhalten
und beseitigen. Inkl. Bewehrung.
Bewehrung wird nicht gesondert vergütet.
Bauteil = Fundament.
Art der Verwendung = Stahlbeton.
Druckfestigkeitsklasse C30/37.
Expositionsklasse XF2, XC4 und XD1.
Menge: 1,000 m3

#### Unterabschnitt 02.02 Abbruch Betonflächen

**02.02.0001 Beton abbrechen Fundament*Stahlbeton C20/25 bis C35/45*Verwerten**
StL-Nr. 221118013133991
Beton nach Unterlagen des AG abbrechen.
Bauteil = Fundament.
Material = Stahlbeton.
Druckfestigkeitsklasse über C20/25 bis C35/45.
Abbruch 'eines Fundamentteils für Anpassungsarbeiten
infolge Schildvergrößerung. Inkl. Erdarbeiten,
Verlängerung der Bewährung und Betonarbeiten'
Anschlussbewehrung 'soweit möglich erhalten'
Abbruchgut nach Wahl des AN verwerten.
Menge: 1,000 m3
Zuordnung: 118

#### Unterabschnitt 02.03 Verbundanker

**02.03.0001 Ausrüstungsteil Verbundanker M16 liefern und montieren**
Ausrüstungsteil Verbundanker liefern und montieren,
inkl. bohren bzw. einkleben.
Ausrüstungsteil 'Verbundanker M16'
Menge: 10,000 St
Zuordnung: 130

**02.03.0002 Ausrüstungsteil Verbundanker M20 liefern und montieren**
Ausrüstungsteil Verbundanker liefern und montieren,
inkl. bohren bzw. einkleben.
Ausrüstungsteil 'Verbundanker M20'
Menge: 1,000 St

**02.03.0003 Ausrüstungsteil Verbundanker M24 liefern und montieren**
Ausrüstungsteil Verbundanker liefern und montieren,
inkl. bohren bzw. einkleben.
Ausrüstungsteil 'Verbundanker M24'
Menge: 1,000 St

### Abschnitt 03 Aufstellkonstruktionen und Traversen

#### Unterabschnitt 03.00 Gabelmast

**03.00.0001 Gabelständer aufstellen Statik gepr.vorl.*Standr./Sp.48/350 Länge>3500-4000mm*m.Fußpl.+Korb+Gew Fundam. ges.verg.*Preisänd.Gabelst.**
StL-Nr. 22113034621441001
Gabelständer aus Stahl, feuerverzinkt mit Abdeckkappen
nach statischen und konstruktiven Erfordernissen für
Verkehrsschild aufstellen. Schild nach Unterlagen des
AG.
Statische Berechnung erstellen und in geprüfter Form
vorlegen.
Standrohr/Spreizung = 48/350 mm.
Länge über 3500 mm bis 4000 mm.
Gabelständer mit Fußplatte und Ankerkorb. Gewindestücke
und Muttern aus nicht rostendem Stahl Werkstoff Nr.
1.4401.
Auf Fundament aufstellen. Fundament wird gesondert vergütet.
Bei Änderung der Gabelständerlänge verändert sich der
Einheitspreis im Verhältnis zur ausgeschriebenen Gabelständerlänge. Basislänge für die Abrechnung ist bei
Mehrlängen die maximal, bei Minderlängen die minimal
ausgeschriebene Gabelständerlänge.
Menge: 3,000 St
Zuordnung: 130

**03.00.0002 Gabelständer liefern Länge>3500-4000mm*Standr./Sp.48/350**
StL-Nr. 221130446041999
Gabelständer aus Stahl, feuerverzinkt mit Abdeckkappen
nach Unterlagen des AG liefern.
Länge über 3500 mm bis 4000 mm.
Standrohr/Spreizung = 48/350 mm.
Gabelständer 'inkl. Material zur Montage liefern. Bei
Änderung der Gabelständerlänge verändert sich der
Einheitspreis im Verhältnis zur ausgeschriebenen
Gabelständerlänge. Basislänge für die Abrechnung
ist bei Mehrlängen die maximal, bei Minderlängen die
minimal ausgeschriebene Gabelständerlänge'
Lieferung 'gemäß Anweisung des AG'
Menge: 1,000 St
Zuordnung: 130

**03.00.0003 Gabelständer des AG demontieren Länge>3500-4000mm**
Gabelständer des AG demontieren.
Länge über 3500 mm bis 4000 mm.
Standrohr/Spreizung = 48/350 mm.
Gabelständer auf vorhandenem Fundament'demontieren'
Der Gabelständer geht in das Eigentum des AN über.
Die Entsorgen wird gesondert vergütet.'OZ 06.'
Menge: 2,000 St
Zuordnung: 130

**03.00.0004 Gabelständer aufstellen Statik gepr.vorl. Länge>3500-4000mm*m.Fußpl.+Korb+Gew Fundam. ges.verg.*Preisänd.Gabelst.**
StL-Nr. 22113034629441001
Gabelständer aus Stahl, feuerverzinkt mit Abdeckkappen
nach statischen und konstruktiven Erfordernissen für
Verkehrsschild aufstellen. Schild nach Unterlagen des
AG.
Statische Berechnung erstellen und in geprüfter Form
vorlegen.
Standrohr/Spreizung '48/500 mm'
Länge über 3500 mm bis 4000 mm.
Gabelständer mit Fußplatte und Ankerkorb. Gewindestücke
und Muttern aus nicht rostendem Stahl Werkstoff Nr.
1.4401.
Auf Fundament aufstellen. Fundament wird gesondert vergütet.
Bei Änderung der Gabelständerlänge verändert sich der
Einheitspreis im Verhältnis zur ausgeschriebenen Gabelständerlänge. Basislänge für die Abrechnung ist bei
Mehrlängen die maximal, bei Minderlängen die minimal
ausgeschriebene Gabelständerlänge.
Menge: 1,000 St
Zuordnung: 130

**03.00.0005 Gabelständer liefern Länge>3500-4000mm**
StL-Nr. 221130446049999
Gabelständer aus Stahl, feuerverzinkt mit Abdeckkappen
nach Unterlagen des AG liefern.
Länge über 3500 mm bis 4000 mm.
Standrohr/Spreizung '48/500 mm'
Gabelständer 'inkl. Material zur Montage liefern. Bei
Änderung der Gabelständerlänge verändert sich der
Einheitspreis im Verhältnis zur ausgeschriebenen
Gabelständerlänge. Basislänge für die Abrechnung
ist bei Mehrlängen die maximal, bei Minderlängen die
minimal ausgeschriebene Gabelständerlänge'
Lieferung 'gemäß Anweisung des AG'
Menge: 1,000 St
Zuordnung: 130

**03.00.0006 Gabelständer des AG demontieren Länge>3500-4000mm**
Gabelständer des AG demontieren.
Länge über 3500 mm bis 4000 mm.
Standrohr/Spreizung = 48/500 mm.
Gabelständer auf vorhandenem Fundament'demontieren'
Der Gabelständer geht in das Eigentum des AN über.
Die Entsorgen wird gesondert vergütet.'OZ 06.'
Menge: 1,000 St
Zuordnung: 130

**03.00.0007 Gabelständer aufstellen Statik gepr.vorl.*Standr./Sp.60/500 Länge>3500-4000mm*mit Fußpl.+Ankerk Fundam. ges.verg.*Preisänd.Gabelst.**
StL-Nr. 22113034622431001
Gabelständer aus Stahl, feuerverzinkt mit Abdeckkappen
nach statischen und konstruktiven Erfordernissen für
Verkehrsschild aufstellen. Schild nach Unterlagen des
AG.
Statische Berechnung erstellen und in geprüfter Form
vorlegen.
Standrohr/Spreizung = 60/500 mm.
Länge über 3500 mm bis 4000 mm.
Gabelständer mit Fußplatte und Ankerkorb.
Auf Fundament aufstellen. Fundament wird gesondert vergütet.
Bei Änderung der Gabelständerlänge verändert sich der
Einheitspreis im Verhältnis zur ausgeschriebenen Gabelständerlänge. Basislänge für die Abrechnung ist bei
Mehrlängen die maximal, bei Minderlängen die minimal
ausgeschriebene Gabelständerlänge.
Menge: 2,000 St
Zuordnung: 130

**03.00.0008 Gabelständer liefern Länge>3500-4000mm*Standr./Sp.60/500**
StL-Nr. 221130446042999
Gabelständer aus Stahl, feuerverzinkt mit Abdeckkappen
nach Unterlagen des AG liefern.
Länge über 3500 mm bis 4000 mm.
Standrohr/Spreizung = 60/500 mm.
Gabelständer 'inkl. Material zur Montage liefern. Bei
Änderung der Gabelständerlänge verändert sich der
Einheitspreis im Verhältnis zur ausgeschriebenen
Gabelständerlänge. Basislänge für die Abrechnung
ist bei Mehrlängen die maximal, bei Minderlängen die
minimal ausgeschriebene Gabelständerlänge'
Lieferung 'gemäß Anweisung des AG'
Menge: 1,000 St
Zuordnung: 130

**03.00.0009 Gabelständer des AG demontieren Länge>3500-4000mm**
Gabelständer des AG demontieren.
Länge über 3500 mm bis 4000 mm.
Standrohr/Spreizung = 60/500 mm.
Gabelständer auf vorhandenem Fundament'demontieren'
Der Gabelständer geht in das Eigentum des AN über.
Die Entsorgen wird gesondert vergütet.'OZ 06.'
Menge: 2,000 St
Zuordnung: 130

**03.00.0010 Gabelständer aufstellen Statik gepr.vorl.*Standr./Sp.60/750 Länge>3500-4000mm*mit Fußpl.+Ankerk Fundam. ges.verg.*Preisänd.Gabelst.**
StL-Nr. 22113034624431001
Gabelständer aus Stahl, feuerverzinkt mit Abdeckkappen
nach statischen und konstruktiven Erfordernissen für
Verkehrsschild aufstellen. Schild nach Unterlagen des
AG.
Statische Berechnung erstellen und in geprüfter Form
vorlegen.
Standrohr/Spreizung = 60/750 mm.
Länge über 3500 mm bis 4000 mm.
Gabelständer mit Fußplatte und Ankerkorb.
Auf Fundament aufstellen. Fundament wird gesondert vergütet.
Bei Änderung der Gabelständerlänge verändert sich der
Einheitspreis im Verhältnis zur ausgeschriebenen Gabelständerlänge. Basislänge für die Abrechnung ist bei
Mehrlängen die maximal, bei Minderlängen die minimal
ausgeschriebene Gabelständerlänge.
Menge: 1,000 St
Zuordnung: 130

**03.00.0011 Gabelständer liefern Länge>3500-4000mm*Standr./Sp.60/750**
StL-Nr. 221130446044999
Gabelständer aus Stahl, feuerverzinkt mit Abdeckkappen
nach Unterlagen des AG liefern.
Länge über 3500 mm bis 4000 mm.
Standrohr/Spreizung = 60/750 mm.
Gabelständer 'inkl. Material zur Montage liefern. Bei
Änderung der Gabelständerlänge verändert sich der
Einheitspreis im Verhältnis zur ausgeschriebenen
Gabelständerlänge. Basislänge für die Abrechnung
ist bei Mehrlängen die maximal, bei Minderlängen die
minimal ausgeschriebene Gabelständerläng'
Lieferung 'gemäß Anweisung des AG'
Menge: 1,000 St
Zuordnung: 130

**03.00.0012 Gabelständer des AG demontieren Länge>3500-4000mm**
Gabelständer des AG demontieren.
Länge über 3500 mm bis 4000 mm.
Standrohr/Spreizung = 60/750 mm.
Gabelständer auf vorhandenem Fundament'demontieren'
Der Gabelständer geht in das Eigentum des AN über.
Die Entsorgen wird gesondert vergütet.'OZ 06.'
Menge: 1,000 St
Zuordnung: 130

**03.00.0013 Gabelständer aufstellen Statik gepr.vorl.*Standr./Sp60/1000*m.Fußpl.+Korb+Gew Fundam. ges.verg.*Preisänd.Gabelst.**
StL-Nr. 22113034625941001
Gabelständer aus Stahl, feuerverzinkt mit Abdeckkappen
nach statischen und konstruktiven Erfordernissen für
Verkehrsschild aufstellen. Schild nach Unterlagen des
AG.
Statische Berechnung erstellen und in geprüfter Form
vorlegen.
Standrohr/Spreizung = 60/1000 mm.
Länge 'über 6500 mm bis 7000 mm'
Gabelständer mit Fußplatte und Ankerkorb. Gewindestücke
und Muttern aus nicht rostendem Stahl Werkstoff Nr.
1.4401.
Auf Fundament aufstellen. Fundament wird gesondert vergütet.
Bei Änderung der Gabelständerlänge verändert sich der
Einheitspreis im Verhältnis zur ausgeschriebenen Gabelständerlänge. Basislänge für die Abrechnung ist bei
Mehrlängen die maximal, bei Minderlängen die minimal
ausgeschriebene Gabelständerlänge.
Menge: 1,000 St
Zuordnung: 130

**03.00.0014 Gabelständer liefern Länge>6500-7000mm*Standr./Sp60/1000**
StL-Nr. 221130446105999
Gabelständer aus Stahl, feuerverzinkt mit Abdeckkappen
nach Unterlagen des AG liefern.
Länge über 6500 mm bis 7000 mm.
Standrohr/Spreizung = 60/1000 mm.
Gabelständer 'inkl. Material zur Montage liefern. Bei
Änderung der Gabelständerlänge verändert sich der
Einheitspreis im Verhältnis zur ausgeschriebenen
Gabelständerlänge. Basislänge für die Abrechnung
ist bei Mehrlängen die maximal, bei Minderlängen die
minimal ausgeschriebene Gabelständerlänge'
Lieferung 'gemäß Anweisung des AG'
Menge: 1,000 St
Zuordnung: 130

**03.00.0015 Gabelständer des AG demontieren Länge>6500-7000mm**
Gabelständer des AG demontieren.
Länge über 6500 mm bis 7000 mm.
Standrohr/Spreizung = 60/1000 mm.
Gabelständer auf vorhandenem Fundament'demontieren'
Der Gabelständer geht in das Eigentum des AN über.
Die Entsorgen wird gesondert vergütet.'OZ 06.'
Menge: 1,000 St
Zuordnung: 130

**03.00.0016 Gabelständer aufstellen Statik gepr.vorl.*Standr./Sp76/1000*m.Fußpl.+Korb+Gew Fundam. ges.verg.*Preisänd.Gabelst.**
StL-Nr. 22113034626941001
Gabelständer aus Stahl, feuerverzinkt mit Abdeckkappen
nach statischen und konstruktiven Erfordernissen für
Verkehrsschild aufstellen. Schild nach Unterlagen des
AG.
Statische Berechnung erstellen und in geprüfter Form
vorlegen.
Standrohr/Spreizung = 76/1000 mm.
Länge 'über 6500 mm bis 7000 mm'
Gabelständer mit Fußplatte und Ankerkorb. Gewindestücke
und Muttern aus nicht rostendem Stahl Werkstoff Nr.
1.4401.
Auf Fundament aufstellen. Fundament wird gesondert vergütet.
Bei Änderung der Gabelständerlänge verändert sich der
Einheitspreis im Verhältnis zur ausgeschriebenen Gabelständerlänge. Basislänge für die Abrechnung ist bei
Mehrlängen die maximal, bei Minderlängen die minimal
ausgeschriebene Gabelständerlänge.
Menge: 1,000 St
Zuordnung: 130

**03.00.0017 Gabelständer liefern Länge>6500-7000mm*Standr./Sp76/1000**
StL-Nr. 221130446106999
Gabelständer aus Stahl, feuerverzinkt mit Abdeckkappen
nach Unterlagen des AG liefern.
Länge über 6500 mm bis 7000 mm.
Standrohr/Spreizung = 76/1000 mm.
Gabelständer 'inkl. Material zur Montage liefern. Bei
Änderung der Gabelständerlänge verändert sich der
Einheitspreis im Verhältnis zur ausgeschriebenen
Gabelständerlänge. Basislänge für die Abrechnung
ist bei Mehrlängen die maximal, bei Minderlängen die
minimal ausgeschriebene Gabelständerlänge'
Lieferung 'gemäß Anweisung des AG'
Menge: 1,000 St
Zuordnung: 130

**03.00.0018 Gabelständer des AG demontieren Länge>6500-7000mm**
Gabelständer des AG demontieren.
Länge über 6500 mm bis 7000 mm.
Standrohr/Spreizung = 76/1000 mm.
Gabelständer auf vorhandenem Fundament'demontieren'
Der Gabelständer geht in das Eigentum des AN über.
Die Entsorgen wird gesondert vergütet.'OZ 06.'
Menge: 1,000 St
Zuordnung: 130

#### Unterabschnitt 03.01 Rundmast

**03.01.0001 Mast aufstellen Statik gepr.vorl.*rund Abd.Kunstst. Durchm.108,0/3,6*Länge 2500-3000mm m.Fußpl.+Korb+Gew*Fundam.ges.verg. Preisänd. Mast**
StL-Nr. 22113033621117101
Mast aus Stahl, feuerverzinkt, nach statischen und konstruktiven Erfordernissen für Verkehrsschild aufstellen. Schild nach Unterlagen des AG.
Statische Berechnung erstellen und in geprüfter Form
vorlegen.
Mastform = rund, Abdeckkappe aus Kunststoff.
Mastdurchmesser = 108,0/3,6 mm.
Mastlänge 2500 mm bis 3000 mm.
Mast mit Fußplatte und Ankerkorb, Gewindestücke und
Muttern aus nicht rostendem Stahl Werkstoff Nr. 1.4401.
Auf Fundament aufstellen. Fundament wird gesondert vergütet.
Bei Änderung der Mastlänge verändert sich der Einheitspreis im Verhältnis zur ausgeschriebenen Mastlänge. Ba-
sislänge für die Abrechnung ist bei Mehrlängen die maximal, bei Minderlängen die minimal ausgeschriebene
Mastlänge.
Menge: 1,000 St
Zuordnung: 130

**03.01.0002 Mast liefern rund,Abd.Kunstst.*Durchm.108,0/3,6 Länge 2500-3000mm**
StL-Nr. 221130441101199
Mast aus Stahl, feuerverzinkt, nach Unterlagen des AG
liefern.
Mastform = rund, Abdeckkappe aus Kunststoff.
Mastdurchmesser = 108,0/3,6 mm.
Mastlänge 2500 mm bis 3000 mm.
Mast 'inkl. Material zur Montage liefern. Bei Änderung
der Mastlänge verändert sich der Einheitspreis im
Verhältnis zur ausgeschriebenen Mastlänge. Basislänge
für die Abrechnung ist bei Mehrlängen die
maximal, bei Minderlängen die minimal ausgeschriebene
Mastlänge'
Lieferung 'gemäß Anweisung des AG'
Menge: 1,000 St
Zuordnung: 130

**03.01.0003 Mast des AG demontieren Länge>2500-3000mm**
Mast des AG demontieren.
Mastlänge über 2500 mm bis 3000 mm.
Mastdurchmesser = 108,0/3,6 mm.
Mast auf vorhandenem Fundament'demontieren'
Der Mast geht in das Eigentum des AN über.
Die Entsorgen wird gesondert vergütet.'OZ 06.'
Menge: 1,000 St
Zuordnung: 130

**03.01.0004 Mast aufstellen Statik gepr.vorl.*rund Abd.Kunstst. Durchm.133,0/4,0*Länge 2500-3000mm m.Fußpl.+Korb+Gew*Fundam.ges.verg. Preisänd. Mast**
StL-Nr. 22113033621217101
Mast aus Stahl, feuerverzinkt, nach statischen und konstruktiven Erfordernissen für Verkehrsschild aufstellen. Schild nach Unterlagen des AG.
Statische Berechnung erstellen und in geprüfter Form
vorlegen.
Mastform = rund, Abdeckkappe aus Kunststoff.
Mastdurchmesser = 133,0/4,0 mm.
Mastlänge 2500 mm bis 3000 mm.
Mast mit Fußplatte und Ankerkorb, Gewindestücke und
Muttern aus nicht rostendem Stahl Werkstoff Nr. 1.4401.
Auf Fundament aufstellen. Fundament wird gesondert vergütet.
Bei Änderung der Mastlänge verändert sich der Einheitspreis im Verhältnis zur ausgeschriebenen Mastlänge. Ba-
sislänge für die Abrechnung ist bei Mehrlängen die maximal, bei Minderlängen die minimal ausgeschriebene
Mastlänge.
Menge: 1,000 St
Zuordnung: 130

**03.01.0005 Mast liefern rund,Abd.Kunstst.*Durchm.133,0/4,0 Länge 2500-3000mm**
StL-Nr. 221130441102199
Mast aus Stahl, feuerverzinkt, nach Unterlagen des AG
liefern.
Mastform = rund, Abdeckkappe aus Kunststoff.
Mastdurchmesser = 133,0/4,0 mm.
Mastlänge 2500 mm bis 3000 mm.
Mast 'inkl. Material zur Montage liefern. Bei Änderung
der Mastlänge verändert sich der Einheitspreis im
Verhältnis zur ausgeschriebenen Mastlänge. Basislänge
für die Abrechnung ist bei Mehrlängen die
maximal, bei Minderlängen die minimal ausgeschriebene
Mastlänge'
Lieferung 'gemäß Anweisung des AG'
Menge: 1,000 St
Zuordnung: 130

**03.01.0006 Mast des AG demontieren Länge>2500-3000mm**
Mast des AG demontieren.
Mastlänge über 2500 mm bis 3000 mm.
Mastdurchmesser = 133,0/4,0 mm.
Mast auf vorhandenem Fundament'demontieren'
Der Mast geht in das Eigentum des AN über.
Die Entsorgen wird gesondert vergütet.'OZ 06.'
Menge: 1,000 St
Zuordnung: 130

#### Unterabschnitt 03.02 Rohrpfosten aufstellen

**03.02.0001 Rohrpfosten aufstellen Länge>3500-4000mm*R.St. 60,3/2,0 mm m.Fußpl.u.V.Anker*Fundament vorh. Aushub i.Bst.vert*Preisänd. Pfosten**
StL-Nr. 22113030261402011
Rohrpfosten mit Abdeckkappe für Verkehrsschild aufstellen einschl. anfallenden Aushubarbeiten. Stahlteile
feuerverzinkt. Umgebende Fläche entsprechend dem früheren Zustand herstellen.
Pfostenlänge = über 3500 mm bis 4000 mm.
Rohr = Stahl 60,3/2,0 mm.
Pfosten mit Fußplatte und Verbundanker, Verbundanker
aus nicht rostendem Stahl Werkstoff Nr. 1.4401.
Auf vorhandenem Fundament aufstellen.
Überschüssigen Aushub innerhalb der Baustelle flächenhaft verteilen.
Bei Änderung der Pfostenlänge verändert sich der Einheitspreis im Verhältnis zur ausgeschriebenen Pfostenlänge. Basislänge für die Abrechnung ist bei Mehrlängen
die maximal, bei Minderlängen die minimal ausgeschriebene Pfostenlänge.
Menge: 1,000 St
Zuordnung: 130

**03.02.0002 Rohrpfosten aufstellen Länge>3500-4000mm*R.St. 76,1/2,9 mm m.Fußpl.u.V.Anker*Fundament vorh. Aushub i.Bst.vert*Preisänd. Pfosten**
StL-Nr. 22113030263402011
Rohrpfosten mit Abdeckkappe für Verkehrsschild aufstellen einschl. anfallenden Aushubarbeiten. Stahlteile
feuerverzinkt. Umgebende Fläche entsprechend dem früheren Zustand herstellen.
Pfostenlänge = über 3500 mm bis 4000 mm.
Rohr = Stahl 76,1/2,9 mm.
Pfosten mit Fußplatte und Verbundanker, Verbundanker
aus nicht rostendem Stahl Werkstoff Nr. 1.4401.
Auf vorhandenem Fundament aufstellen.
Überschüssigen Aushub innerhalb der Baustelle flächenhaft verteilen.
Bei Änderung der Pfostenlänge verändert sich der Einheitspreis im Verhältnis zur ausgeschriebenen Pfostenlänge. Basislänge für die Abrechnung ist bei Mehrlängen
die maximal, bei Minderlängen die minimal ausgeschriebene Pfostenlänge.
Menge: 1,000 St
Zuordnung: 130

#### Unterabschnitt 03.03 Traverse bzw. Hinterkonstruktion

**03.03.0001 Verkehrszeichenträger aufstellen*Stahl**
StL-Nr. 22113036690019090
Verkehrszeichenträger einschl. Befestigungselement nach
statischen und konstruktiven Erfordernissen für Verkehrsschild nach Unterlagen des AG aufstellen. Sämtliche Stahlteile feuerverzinkt.
Verkehrszeichenträger 'genauer Traverse bzw.
Hinterkonstruktion zwischen der Schildtafel und dem
Kragarm oder zwischen der Schildtafel und dem Riegel
der Schilderbrücke für eine Schildbreite bis
2,0 m'
Stoffe = Stahl.
Korrosionsschutz 'wird nicht gesondert vergütet'
Fundament 'ist zu vernachlässigen'
Menge: 1,000 St
Zuordnung: 130

**03.03.0002 Verkehrszeichenträger aufstellen*Stahl**
StL-Nr. 22113036690019090
Verkehrszeichenträger einschl. Befestigungselement nach
statischen und konstruktiven Erfordernissen für Verkehrsschild nach Unterlagen des AG aufstellen. Sämtliche Stahlteile feuerverzinkt.
Verkehrszeichenträger 'genauer Traverse bzw.
Hinterkonstruktion zwischen der Schildtafel und dem
Kragarm oder zwischen der Schildtafel und dem Riegel
der Schilderbrücke für eine Schildbreite 2,0 m bis 4,0
m'
Stoffe = Stahl.
Korrosionsschutz 'wird nicht gesondert vergütet'
Fundament 'ist zu vernachlässigen'
Menge: 1,000 St
Zuordnung: 130

**03.03.0003 Verkehrszeichenträger aufstellen*Stahl**
StL-Nr. 22113036690019090
Verkehrszeichenträger einschl. Befestigungselement nach
statischen und konstruktiven Erfordernissen für Verkehrsschild nach Unterlagen des AG aufstellen. Sämtliche Stahlteile feuerverzinkt.
Verkehrszeichenträger 'genauer Traverse bzw.
Hinterkonstruktion zwischen der Schildtafel und dem
Kragarm oder zwischen der Schildtafel und dem Riegel
der Schilderbrücke für eine Schildbreite 4,0 m bis 6,0
m'
Stoffe = Stahl.
Korrosionsschutz 'wird nicht gesondert vergütet'
Fundament 'ist zu vernachlässigen'
Menge: 1,000 St
Zuordnung: 130

#### Unterabschnitt 03.04 Rohrverlängerungen und Rohrpfosten liefern

**03.04.0001 Ausrüstungsteil f. Rohrpf. liefern Verl.m.Einsteckh.*F.Rohrd. 60,3 mm**
StL-Nr. 221130431202999
Ausrüstungsteil für Rohrpfosten liefern.
Rohrpfostenverlängerung mit Einsteckhülse aus Stahl,
feuerverzinkt.
Für Rohrdurchmesser 60,3 mm.
Länge der Rohrpfostenverlängerung '500 mm bis 900 mm'
Lieferung 'nach Anweisung des AG'
Menge: 1,000 St
Zuordnung: 130

**03.04.0002 Ausrüstungsteil f. Rohrpf. liefern Verl.m.Einsteckh.*F.Rohrd. 76,1 mm**
StL-Nr. 221130431203999
Ausrüstungsteil für Rohrpfosten liefern.
Rohrpfostenverlängerung mit Einsteckhülse aus Stahl,
feuerverzinkt.
Für Rohrdurchmesser 76,1 mm.
Länge der Rohrpfostenverlängerung '1000 mm bis 2000 mm'
Lieferung 'nach Anweisung des AG'
Menge: 1,000 St
Zuordnung: 130

**03.04.0003 Rohrpfosten liefern*St. 60,3/2,0 mm**
StL-Nr. 221130426991099
Rohrpfosten mit Abdeckkappe für Verkehrsschild liefern.
Stahlteile feuerverzinkt.
Pfostenlänge 'bis 2000 mm'
Rohr = Stahl 60,3/2,0 mm.
Lieferung 'nach Anweisung des AG'
Menge: 3,000 St
Zuordnung: 130

**03.04.0004 Rohrpfosten liefern*St. 76,1/2,9 mm**
StL-Nr. 221130426993099
Rohrpfosten mit Abdeckkappe für Verkehrsschild liefern.
Stahlteile feuerverzinkt.
Pfostenlänge '2000 mm bis 4000 mm'
Rohr = Stahl 76,1/2,9 mm.
Lieferung 'nach Anweisung des AG'
Menge: 1,000 St
Zuordnung: 130

#### Unterabschnitt 03.05 Rohrverlängerungen und Rohrpfosten De-/Montage

**03.05.0001 Rohrpfostenverlängerung anbringen Verl.m.Einsteckh.*Durchm.60/2,0*Höhe ab 2 m**
StL-Nr. 2211303061192
Rohrpfostenverlängerung mit Abdeckkappe für Verkehrsschild anbringen. Stahlteile feuerverzinkt.
Rohrpfostenverlängerung aus Stahl, mit Einsteckhülse.
Für Rohrdurchmesser 60,3/2,0 mm.
Länge der Rohrpfostenverlängerung 'bis 3,0 m'
Anbringung neben der Fahrbahn. Oberkante des bestehenden Rohrpfostens ab 2,00 m über der Verkehrsfläche.
Menge: 1,000 St
Zuordnung: 130

**03.05.0002 Rohrpfostenverlängerung anbringen Verl.m.Einsteckh.*Durchm.76,1/2,9*Höhe ab 2 m**
StL-Nr. 2211303061392
Rohrpfostenverlängerung mit Abdeckkappe für Verkehrsschild anbringen. Stahlteile feuerverzinkt.
Rohrpfostenverlängerung aus Stahl, mit Einsteckhülse.
Für Rohrdurchmesser 76,1/2,9 mm.
Länge der Rohrpfostenverlängerung 'bis 3,0 m'
Anbringung neben der Fahrbahn. Oberkante des bestehenden Rohrpfostens ab 2,00 m über der Verkehrsfläche.
Menge: 1,000 St
Zuordnung: 130

**03.05.0003 Rohrpfostenverlängerung demontieren Durchm.60,3/2,0. Höhe ab 2 m**
Rohrpfostenverlängerung mit Abdeckkappe für Verkehrsschild demontieren. Stahlteile feuerverzinkt.
Rohrpfostenverlängerung 'bis 3,0 m'
'Für Rohrdurchmesser 60,3/2,0 mm.'
Demontage neben der Fahrbahn. Oberkante des bestehenden Rohrpfostens ab 2,00 m über der Verkehrsfläche.
Menge: 1,000 St
Zuordnung: 130

**03.05.0004 Rohrpfostenverlängerung demontieren Durchm.76,1/2,9. Höhe ab 2 m**
Rohrpfostenverlängerung mit Abdeckkappe für Verkehrsschild demontieren. Stahlteile feuerverzinkt.
Rohrpfostenverlängerung 'bis 3,0 m'
'Für Rohrdurchmesser 76,1/2,9 mm.'
Demontage neben der Fahrbahn. Oberkante des bestehenden Rohrpfostens ab 2,00 m über der Verkehrsfläche.
Menge: 1,000 St

### Abschnitt 04 Wegweisung-Tafeln und Verkehrszeichen

#### Unterabschnitt 04.00 Wegweisung-Tafeln liefern, anbringen

**04.00.0001 Großflächigen Wegweiser anbringen Ausf.zeichnung*3 mm profilverst. Bef.Sch.brü.+Ausk*Über Fahrbahn**
StL-Nr. 22113011111999603
Großflächigen Wegweiser nach Unterlagen des AG entsprechend statischen und konstruktiven Erfordernissen an
Aufstellvorrichtung anbringen.
Maßstäbliche Ausführungszeichnung herstellen.
Schild = 3 mm dick, profilverstärkt.
Mit retroreflektierender Folie 'der Klasse RA3 C +
Antitaufolie'
Anzahl der Schilder '10 Stück, nach Anweisung des AG'
Befestigung an Schilderbrücken oder Tragkonstruktionen
mit Auskragung nach Unterlagen des AG. Verschraubung
aus nicht rostendem Stahl, Werkstoff 1.4571.
Anbringung über der Fahrbahn.
Menge: 10,000 m2
Zuordnung: 130

**04.00.0002 Großflächigen Wegweiser liefern Ausf.zeichnung*profilverst., 3mm**
StL-Nr. 221130411129999
Großflächigen Wegweiser nach Unterlagen des AG entsprechend statischen und konstruktiven Erfordernissen liefern.
Maßstäbliche Ausführungszeichnung herstellen.
Schild = profilverstärkt, 3 mm dick.
Mit retroreflektierender Folie 'der Klasse RA3 C +
Antitaufolie'
Anzahl der Schilder '1 Stück, nach Anweisung des AG'
Lieferung 'nach Anweisung des AG'
Menge: 1,000 m2
Zuordnung: 130

**04.00.0003 Großflächigen Wegweiser anbringen Ausf.zeichnung*3 mm profilverst.*UK Schild ab 2 m**
StL-Nr. 22113011111999902
Großflächigen Wegweiser nach Unterlagen des AG entsprechend statischen und konstruktiven Erfordernissen an
Aufstellvorrichtung anbringen.
Maßstäbliche Ausführungszeichnung herstellen.
Schild = 3 mm dick, profilverstärkt.
Mit retroreflektierender Folie 'der Klasse RA3 C'
Anzahl der Schilder '3 Stück, nach Anweisung des AG'
Befestigung 'mit Aluminium-Klemmschellen bzw.
Befestigung mit Schellen und Traversen aus Stahl,
feuerverzinkt. Verschraubung
aus nicht rostendem Stahl mind. der Stahlsorte A 2.'
Anbringung neben der Fahrbahn. Unterkante des Schildes
ab 2,00 m über der Verkehrsfläche.
Menge: 3,000 m2
Zuordnung: 130

**04.00.0004 Großflächigen Wegweiser liefern Ausf.zeichnung*profilverst., 3mm**
StL-Nr. 221130411129999
Großflächigen Wegweiser nach Unterlagen des AG entsprechend statischen und konstruktiven Erfordernissen liefern.
Maßstäbliche Ausführungszeichnung herstellen.
Schild = profilverstärkt, 3 mm dick.
Mit retroreflektierender Folie 'der Klasse RA3 C'
Anzahl der Schilder '1 Stück, nach Anweisung des AG'
Lieferung 'nach Anweisung des AG'
Menge: 1,000 m2
Zuordnung: 130

**04.00.0005 Großflächigen Wegweiser anbringen Ausf.zeichnung*3 mm profilverst.*UK Schild ab 2 m**
StL-Nr. 22113011111999902
Großflächigen Wegweiser nach Unterlagen des AG entsprechend statischen und konstruktiven Erfordernissen an
Aufstellvorrichtung anbringen.
Maßstäbliche Ausführungszeichnung herstellen.
Schild = 3 mm dick, profilverstärkt.
Mit retroreflektierender Folie 'der Klasse RA2 C'
Anzahl der Schilder '30 Stück, nach Anweisung des AG'
Befestigung 'mit Aluminium-Klemmschellen bzw.
Befestigung mit Schellen und Traversen aus Stahl,
feuerverzinkt. Verschraubung
aus nicht rostendem Stahl mind. der Stahlsorte A 2.'
Anbringung neben der Fahrbahn. Unterkante des Schildes
ab 2,00 m über der Verkehrsfläche.
Menge: 30,000 m2
Zuordnung: 130

**04.00.0006 Großflächigen Wegweiser liefern Ausf.zeichnung*profilverst., 3mm**
StL-Nr. 221130411129999
Großflächigen Wegweiser nach Unterlagen des AG entsprechend statischen und konstruktiven Erfordernissen liefern.
Maßstäbliche Ausführungszeichnung herstellen.
Schild = profilverstärkt, 3 mm dick.
Mit retroreflektierender Folie 'der Klasse RA2 C'
Anzahl der Schilder '4 Stück, nach Anweisung des AG'
Lieferung 'nach Anweisung des AG'
Menge: 4,000 m2
Zuordnung: 130

#### Unterabschnitt 04.01 Wegweisung-Tafeln Montage/ Demontage

**04.01.0001 Großflächigen Wegweiser über der Fahrbahn demontieren**
Großflächigen Wegweiser des AG abbauen bzw. nach
Unterlagen des AG entsprechend demontieren.
Schild = profilverstärkt.
Anzahl der Schilder '13 Stück, nach Anweisung des AG'
Befestigung 'an Schilderbrücken oder Tragkonstruktionen
mit Auskragung nach Unterlagen des AG. Verschraubung
aus nicht rostendem Stahl, Werkstoff 1.4571.'
Abbau über der Fahrbahn.
Wegweiser 'nach Anweisung des AG lagern'
Menge: 13,000 m2

**04.01.0002 Großflächigen Wegweiser neben der Fahrbahn demontieren**
Großflächigen Wegweiser des AG abbauen bzw. nach
Unterlagen des AG entsprechend demontieren.
Schild = profilverstärkt.
Anzahl der Schilder '30 Stück, nach Anweisung des AG'
Befestigung 'mit Aluminium-Klemmschellen bzw.
Befestigungung mit Schellen und Traversen aus Stahl,
feuerverzinkt. Verschraubung
aus nicht rostendem Stahl mind. der Stahlsorte A 2'
Abbau neben der Fahrbahn. Unterkante des Schildes ab
2,00 m über der Verkehrsfläche.
Wegweiser 'nach Anweisung des AG lagern'
Menge: 30,000 m2

**04.01.0003 Großflächigen Wegweiser über der Fahrbahn montieren**
Großflächigen Wegweiser des AG anbringen bzw. nach
Unterlagen des AG entsprechend montieren.
Schild = profilverstärkt.
Befestigungsteile liefert AN. Befestigungsteile die
nicht wiederverwendet werden können sind durch den AN
zu ersetzen.
Anzahl der Schilder '8 Stück, nach Anweisung des  AG'
Befestigung 'an Schilderbrücken oder Tragkonstruktionen
mit Auskragung nach Unterlagen des AG. Verschraubung
aus nicht rostendem Stahl, Werkstoff 1.4571.'
Anbringen über der Fahrbahn.
Wegweiser 'nach Anweisung des AG laden und liefen'
Menge: 8,000 m2

**04.01.0004 Großflächigen Wegweiser neben der Fahrbahn montieren**
Großflächigen Wegweiser des AG anbringen bzw. nach
Unterlagen des AG entsprechend montieren.
Schild = profilverstärkt.
Befestigungsteile liefert AN. Befestigungsteile die
nicht wiederverwendet werden können sind durch den AN
zu ersetzen.
Anzahl der Schilder '6 Stück, nach Anweisung des  AG'
Befestigung 'mit Aluminium-Klemmschellen bzw.
Befestigungung mit Schellen und Traversen aus Stahl,
feuerverzinkt. Verschraubung
aus nicht rostendem Stahl mind. der Stahlsorte A 2'
Anbringen neben der Fahrbahn. Unterkante des Schildes
ab 2,00 m über der Verkehrsfläche.
Wegweiser 'nach Anweisung des AG laden und liefen'
Menge: 6,000 m2

#### Unterabschnitt 04.02 Decktafel/Folienaufkleber liefern und anbringen

**04.02.0001 Decktafel/Folienaufkleber anbringen Ausf.zeichnung*3 mm, 1-tlg. über Fahrbahn**
StL-Nr. 22113012113999993
Decktafel oder Folienaufkleber nach Unterlagen des AG
entsprechend konstruktiven Erfordernissen an Wegweiser
anbringen.
Maßstäbliche Ausführungszeichnung herstellen.
Decktafel = 3 mm dick, 1 - teilig.
Mit retroreflektierender Folie 'der Klasse RA3 C'
Mit 'Beschriftung und grafischem Symbol'
Decktafel / Folienaufkleber '2 Stück, nach Anweisung
des AG'
Befestigung 'mit Nieten aus nicht rostendem Stahl mind.
der
Stahlsorte A 2 oder Edelstahlnieten'
Anbringung über der Fahrbahn.
Menge: 2,000 m2
Zuordnung: 130

**04.02.0002 Decktafel/Folienaufkleber liefern Ausf.zeichnung*3 mm, 1-tlg.**
StL-Nr. 22113042113999999
Decktafel oder Folienaufkleber nach Unterlagen des AG
liefern.
Maßstäbliche Ausführungszeichnung herstellen.
Decktafel = 3 mm dick, 1 - teilig.
Mit retroreflektierender Folie 'der Klasse RA3 C'
Mit 'Beschriftung und grafischem Symbol'
Decktafel / Folienaufkleber '1 Stück, nach Anweisung
des AG'
Lieferung 'nach Anweisung des AG'
Menge: 1,000 m2
Zuordnung: 130

**04.02.0003 Decktafel/Folienaufkleber anbringen Ausf.zeichnung*3 mm, 1-tlg. UK Schild ab 2 m**
StL-Nr. 22113012113999992
Decktafel oder Folienaufkleber nach Unterlagen des AG
entsprechend konstruktiven Erfordernissen an Wegweiser
anbringen.
Maßstäbliche Ausführungszeichnung herstellen.
Decktafel = 3 mm dick, 1 - teilig.
Mit retroreflektierender Folie 'der Klasse RA2 C'
Mit 'Beschriftung und grafischem Symbol'
Decktafel / Folienaufkleber '3 Stück, nach Anweisung
des AG'
Befestigung 'mit Nieten aus nicht rostendem Stahl mind.
der
Stahlsorte A 2 oder Edelstahlnieten'
Anbringung neben der Fahrbahn. Unterkante des Schildes
ab 2,00 m über der Verkehrsfläche.
Menge: 3,000 m2
Zuordnung: 130

**04.02.0004 Decktafel/Folienaufkleber liefern Ausf.zeichnung*3 mm, 1-tlg.**
StL-Nr. 22113042113999999
Decktafel oder Folienaufkleber nach Unterlagen des AG
liefern.
Maßstäbliche Ausführungszeichnung herstellen.
Decktafel = 3 mm dick, 1 - teilig.
Mit retroreflektierender Folie 'der Klasse RA2 C'
Mit 'Beschriftung und grafischem Symbol'
Decktafel / Folienaufkleber '1 Stück, nach Anweisung
des AG'
Lieferung 'nach Anweisung des AG'
Menge: 1,000 m2
Zuordnung: 130

**04.02.0005 Aufwendungen für Teilreparaturen Wegweisung-Tafeln ü.FB**
Teilreparatur der Wegweiser-Tafel über der Fahrbahn
nach Unterlagen des AG durchführen.
Maßstäbliche Ausführungszeichnung herstellen.
Tafel = 3 mm dick, 1 - teilig.
Mit retroreflektierender Folie 'der Klasse RA3 C +
Antitaufolie'
Mit 'Beschriftung und grafischem Symbol'
Schildsegment '1 Stück, nach Anweisung des AG'
Lieferung 'nach Anweisung des AG'
Sonderaufwendung für das Anpassen von Schildsegmenten
bei Teilreparaturen an einer vorh. Wegeiser-Tafel über
der Fahrbahn. Schraubverbindungen beinhalten das
Ausmessen des Schildinhaltes, der Rahmen- bzw.
Versteifungsrippen sowie die An-/Abfahrt ohne
Verkehrssicherung.
Menge: 1,000 m2

**04.02.0006 Aufwendungen für Teilreparaturen Wegweisung-Tafeln n.FB**
Teilreparatur der Wegweiser-Tafel neben der Fahrbahn
nach Unterlagen des AG durchführen.
Maßstäbliche Ausführungszeichnung herstellen.
Tafel = 3 mm dick, 1 - teilig.
Mit retroreflektierender Folie 'der Klasse RA2 C'
Mit 'Beschriftung und grafischem Symbol'
Schildsegment '1 Stück, nach Anweisung des AG'
Lieferung 'nach Anweisung des AG'
Sonderaufwendung für das Anpassen von Schildsegmenten
bei Teilreparaturen an einer vorh. Wegeiser-Tafel neben
der Fahrbahn. Schraubverbindungen beinhalten das
Ausmessen des Schildinhaltes, der Rahmen- bzw.
Versteifungsrippen sowie die An-/Abfahrt ohne
Verkehrssicherung.
Menge: 1,000 m2

**04.02.0007 Antitaufolie liefern**
Antitaufolie nach Anweisung des AG in die AM liefern
und abladen.
Menge: 1,000 m2

#### Unterabschnitt 04.03 Verkehrs- u. Zusatzzeichen anbringen

**04.03.0001 Verkehrsschild anbringen*Größe 3 einseitig Profilverstärkt*Alu-Klemmschellen UK Schild ab 2 m**
StL-Nr. 22113010199319332
Verkehrsschild nach Unterlagen des AG anbringen.
Schild 'Ronde,Dreieck,Quadrat,Rechteck'
Größe 3.
Einseitig.
Mit 'retroreflektierender Folie der Klasse RA2 C'
Schild = profilverstärkt.
Befestigung mit Aluminium-Klemmschelle. Verschraubung
aus nicht rostendem Stahl mind. der Stahlsorte A 2.
Anbringung neben der Fahrbahn. Unterkante des Schildes
ab 2,00 m über der Verkehrsfläche.
Menge: 4,000 St
Zuordnung: 130

**04.03.0002 Verkehrsschild anbringen*Größe 2 einseitig Profilverstärkt*Alu-Klemmschellen UK Schild ab 2 m**
StL-Nr. 22113010199219332
Verkehrsschild nach Unterlagen des AG anbringen.
Schild 'Ronde,Dreieck,Quadrat,Rechteck'
Größe 2.
Einseitig.
Mit 'retroreflektierender Folie der Klasse RA2 C'
Schild = profilverstärkt.
Befestigung mit Aluminium-Klemmschelle. Verschraubung
aus nicht rostendem Stahl mind. der Stahlsorte A 2.
Anbringung neben der Fahrbahn. Unterkante des Schildes
ab 2,00 m über der Verkehrsfläche.
Menge: 4,000 St
Zuordnung: 130

**04.03.0003 Verkehrsschild anbringen einseitig Profilverstärkt*Alu-Klemmschellen UK Schild ab 2 m**
StL-Nr. 22113010199919332
Verkehrsschild nach Unterlagen des AG anbringen.
Schild 'Zusatzzeichen'
Größe 'bis Größe 3'
Einseitig.
Mit 'retroreflektierender Folie der Klasse RA3 C'
Schild = profilverstärkt.
Befestigung mit Aluminium-Klemmschelle. Verschraubung
aus nicht rostendem Stahl mind. der Stahlsorte A 2.
Anbringung neben der Fahrbahn. Unterkante des Schildes
ab 2,00 m über der Verkehrsfläche.
Menge: 3,000 St
Zuordnung: 130

**04.03.0004 Verkehrsschild anbringen einseitig Profilverstärkt*Alu-Klemmschellen UK Schild ab 2 m**
StL-Nr. 22113010199919332
Verkehrsschild nach Unterlagen des AG anbringen.
Schild 'Ronde,Dreieck,Quadrat,Rechteck'
Größe 'bis 1000 x 1000 [mm], Sondergröße'
Einseitig.
Mit 'retroreflektierender Folie der Klasse RA3 C'
Schild = profilverstärkt.
Befestigung mit Aluminium-Klemmschelle. Verschraubung
aus nicht rostendem Stahl mind. der Stahlsorte A 2.
Anbringung neben der Fahrbahn. Unterkante des Schildes
ab 2,00 m über der Verkehrsfläche.
Menge: 2,000 St
Zuordnung: 130

#### Unterabschnitt 04.04 Klapptafel anbringen

**04.04.0001 Verkehrsschild anbringen einseitig Profilverstärkt UK Schild ab 2 m**
StL-Nr. 22113010199919392
Verkehrsschild nach Unterlagen des AG anbringen.
Schild 'Klapptafel mit einer Seite'
Größe 'bis 2000 x 2000 [mm]'
Einseitig.
Mit 'retroreflektierender Folie der Klasse RA2 C'
Schild = profilverstärkt.
Befestigung 'mit den erforderlichen Scharnieren,
feuerverzinkt'
Anbringung neben der Fahrbahn. Unterkante des Schildes
ab 2,00 m über der Verkehrsfläche.
Menge: 1,000 St
Zuordnung: 130

**04.04.0002 Verkehrsschild anbringen doppelseitig Profilverstärkt UK Schild ab 2 m**
StL-Nr. 22113010199929392
Verkehrsschild nach Unterlagen des AG anbringen.
Schild 'Klapptafel mit zwei Seiten'
Größe 'bis 2000 x 2000 [mm]'
Doppelseitig.
Mit 'retroreflektierender Folie der Klasse RA2 C'
Schild = profilverstärkt.
Befestigung 'mit den erforderlichen Scharnieren,
feuerverzinkt'
Anbringung neben der Fahrbahn. Unterkante des Schildes
ab 2,00 m über der Verkehrsfläche.
Menge: 1,000 St
Zuordnung: 130

### Abschnitt 05 Verkehrs- u. Zusatzzeichen liefern

#### Unterabschnitt 05.00 Verkehrszeichen Z.460 liefern

**05.00.0001 Verkehrsschild liefern*Größe 2 einseitig profilverstärkt**
StL-Nr. 22113040199219309
Verkehrsschild nach Unterlagen des AG liefern.
Schild 'Zeichen 460 StVO'
Größe 2.
Einseitig.
Mit retroreflektierender Folie 'der Klasse RA2 C'
Schild = profilverstärkt.
Lieferung 'gemäß Anweisung des AG'
Menge: 2,000 St
Zuordnung: 130

**05.00.0002 Verkehrsschild liefern*Größe 3 einseitig profilverstärkt**
StL-Nr. 22113040199319309
Verkehrsschild nach Unterlagen des AG liefern.
Schild 'Zeichen 460 StVO'
Größe 3.
Einseitig.
Mit retroreflektierender Folie 'der Klasse RA2 C'
Schild = profilverstärkt.
Lieferung 'gemäß Anweisung des AG'
Menge: 1,000 St
Zuordnung: 130

#### Unterabschnitt 05.01 Verkehrszeichen Demontage

**05.01.0001 Verkehrsschild Demontage*Größe 2 profilverstärkt***
Verkehrsschild des AG demontieren.
'Größe 2'
Schild = profilverstärkt.
'Demontage neben der Fahrbahn. Oberkante des bestehenden Sonderbefestigung ab 2,00 m über der
Verkehrsfläche.'
Das Verkehrsschild geht in das Eigentum des AN über.
Die Entsorgen wird gesondert vergütet.'OZ 06.'
Menge: 2,000 St

**05.01.0002 Verkehrsschild Demontage*Größe 3 profilverstärkt***
Verkehrsschild des AG demontieren.
'Größe 3'
Schild = profilverstärkt.
'Demontage neben der Fahrbahn. Oberkante des bestehenden Sonderbefestigung ab 2,00 m über der
Verkehrsfläche.'
Das Verkehrsschild geht in das Eigentum des AN über.
Die Entsorgen wird gesondert vergütet.'OZ 06.'
Menge: 1,000 St

#### Unterabschnitt 05.02 Zusatzzeichen liefern

**05.02.0001 Verkehrsschild liefern Zusatzz. Höhe 1*Größe 2 einseitig profilverstärkt**
StL-Nr. 22113040150219309
Verkehrsschild nach Unterlagen des AG liefern.
Schild = Zusatzzeichen Höhe 1.
Größe 2.
Einseitig.
Mit retroreflektierender Folie 'der Klasse RA2 C'
Schild = profilverstärkt.
Lieferung 'gemäß Anweisung des AG'
Menge: 1,000 St
Zuordnung: 130

**05.02.0002 Verkehrsschild liefern einseitig profilverstärkt**
StL-Nr. 22113040199919309
Verkehrsschild nach Unterlagen des AG liefern.
Schild 'Zusatzzeichen'
Größe '412 x 840 [mm]'
Einseitig.
Mit retroreflektierender Folie 'der Klasse RA2 C'
Schild = profilverstärkt.
Lieferung 'gemäß Anweisung des AG'
Menge: 1,000 St
Zuordnung: 130

#### Unterabschnitt 05.03 Zusatzzeichen Montage/Demontage

**05.03.0001 Verkehrsschild Demontage Zusatzz. Höhe 1*Größe 2 profilverstärkt***
Zusatzzeichen des AG demontieren.
'Größe 2'
Schild = profilverstärkt.
'Demontage neben der Fahrbahn. Oberkante des bestehenden Sonderbefestigung ab 2,00 m über der
Verkehrsfläche.'
Das Zusatzzeichen geht in das Eigentum des AN über.
Die Entsorgen wird gesondert vergütet.'OZ 06.'
Menge: 1,000 St

**05.03.0002 Zusatzzeichen 412 x 840 [mm] Montage/Demontage**
Verkehrsschild nach Unterlagen des AG de-/montieren.
Schild 'Zusatzzeichen'
Größe '412 x 840 [mm]'
Schild = profilverstärkt.
'Montage/ Demontage neben der Fahrbahn. Oberkante des
bestehenden Sonderbefestigung ab 2,00 m über der
Verkehrsfläche.'
Menge: 1,000 St

#### Unterabschnitt 05.04 Klapptafel liefern

**05.04.0001 Verkehrsschild liefern einseitig profilverstärkt**
StL-Nr. 22113040199919309
Verkehrsschild nach Unterlagen des AG liefern.
Schild 'Klapptafel mit einer Seite'
Größe 'bis 1875 x 1250 [mm]'
Einseitig.
Mit retroreflektierender Folie 'der Klasse RA2 C'
Schild = profilverstärkt.
Lieferung 'gemäß Anweisung des AG'
Menge: 1,000 St
Zuordnung: 130

**05.04.0002 Verkehrsschild liefern einseitig profilverstärkt**
StL-Nr. 22113040199919309
Verkehrsschild nach Unterlagen des AG liefern.
Schild 'Klapptafel mit zwei Seiten'
Größe 'bis 1875 x 1250 [mm]'
Einseitig.
Mit retroreflektierender Folie 'der Klasse RA2 C'
Schild = profilverstärkt.
Lieferung 'gemäß Anweisung des AG'
Menge: 1,000 St
Zuordnung: 130

#### Unterabschnitt 05.05 Klapptafel Demontage

**05.05.0001 Klapptafel 1875 x 1250 [mm] Demontage**
Verkehrsschild des AG demontieren.
Schild 'Klapptafel mit einer Seite'
Größe 'bis 1875 x 1250 [mm]'
'Demontage neben der Fahrbahn. Oberkante des bestehenden Sonderbefestigung ab 2,00 m über der
Verkehrsfläche.'
Das Verkehrsschild geht in das Eigentum des AN über.
Die Entsorgen wird gesondert vergütet.'OZ 06.'
Menge: 1,000 St

#### Unterabschnitt 05.06 Klemm-, Rohr- und Bandschellen liefern

**05.06.0001 Befestigungsteile liefern Kl.Sch.Aluprofil doppelseitig**
Befestigungsteile liefern.
Klemmschelle aus Aluminium für profilverstärktes
Schild, nach IVZ-Norm, Verschraubung aus nicht rostendem Stahl mind. der Stahlsorte A 2.
Durchmesser '= 48 mm'
Einseitig.
Lieferung 'gemäß Anweisung des AG'
Menge: 10,000 St
Zuordnung: 130

**05.06.0002 Befestigungsteile liefern Kl.Sch.Aluprofil*Durchm. 60,3 mm doppelseitig**
Befestigungsteile liefern.
Klemmschelle aus Aluminium für profilverstärktes
Schild, nach IVZ-Norm, Verschraubung aus nicht rostendem Stahl mind. der Stahlsorte A 2.
Durchmesser = 60,3 mm.
Einseitig.
Lieferung 'gemäß Anweisung des AG'
Menge: 50,000 St
Zuordnung: 130

**05.06.0003 Befestigungsteile liefern Kl.Sch.Aluprofil*Durchm. 76,1 mm doppelseitig**
Befestigungsteile liefern.
Klemmschelle aus Aluminium für profilverstärktes
Schild, nach IVZ-Norm, Verschraubung aus nicht rostendem Stahl mind. der Stahlsorte A 2.
Durchmesser = 76,1 mm.
Einseitig.
Lieferung 'gemäß Anweisung des AG'
Menge: 25,000 St
Zuordnung: 130

**05.06.0004 Befestigungsteile liefern Kl.Sch.Aluprofil doppelseitig**
StL-Nr. 221130456039019
Befestigungsteile liefern.
Klemmschelle aus Aluminium für profilverstärktes
Schild, nach IVZ-Norm, Verschraubung aus nicht rostendem Stahl mind. der Stahlsorte A 2.
Durchmesser '=133 mm'
Doppelseitig.
Lieferung 'gemäß Anweisung des AG'
Menge: 5,000 St
Zuordnung: 130

### Abschnitt 06 Entsorgung nach Abbruch bzw. Demontage

#### Unterabschnitt 06.00 Entsorgung nach Kreiswirtschafts- und Abfallgesetz

**06.00.0001 N.gefährl. Abfall aus Baustelle ent*Entsorgung AN Gebühr einrechn.*Nachweis Ulg. AG**
StL-Nr. 2121021219111
Nicht gefährlichen Abfall aus Baustelle laden, fördern
und entsorgen. Schadstoffbelastung nach Unterlagen des
AG.
Abgerechnet wird nach Wiegescheinen.
Abfall 'Stahlschrott'
Entsorgung nach Wahl des AN.
Gebühren der Abfallentsorgung sind einzurechnen.
Nachweis nach Unterlagen des AG führen.
Menge: 0,100 t
Zuordnung: 102

**06.00.0002 N.gefährl. Abfall aus Baustelle ent*Entsorgung AN Gebühr einrechn.*Nachweis Ulg. AG**
StL-Nr. 2121021219111
Nicht gefährlichen Abfall aus Baustelle laden, fördern
und entsorgen. Schadstoffbelastung nach Unterlagen des
AG.
Abgerechnet wird nach Wiegescheinen.
Abfall 'Aluminiumschrott'
Entsorgung nach Wahl des AN.
Gebühren der Abfallentsorgung sind einzurechnen.
Nachweis nach Unterlagen des AG führen.
Menge: 0,250 t
Zuordnung: 102

### Abschnitt 07 Dokumentation

#### Unterabschnitt 07.00 Dokumentation zum Einzelauftrag

**07.00.0001 Fotodokumentation je Einzelauftrag in Farbe**
Farbfoto (neben oder über der Fahrbahn) gemäß
BASt-Anweisung (Autobahn-Informations-System, AIS von
2003) in Papierform und als  Digital als PDF.
Das Farbfoto ist Bestandteil der Rechnung des
Einzelauftrag.
Menge: 10,000 St

USt %: 19,00
